# Pavimento continuo de hormigón impreso de 10 cm de espesor

- Propiedad del archivo: CYPE INGENIEROS, S.A.
- Formato: FIEBDC-3/2002
- Divisa: EUR
- Costes indirectos: 3.00 %
- IVA: 21.00 %

## M Firmes y pavimentos urbanos

### MP Pavimentos urbanos

#### MPC Continuos de hormigón

**MPC010** m² Pavimento continuo de hormigón impreso de 10 cm de espesor, con juntas, realizado con hormigón HM-20/B/20/IIa Artevia Impreso "LAFARGE", fabricado en central, acabado Abanico, extendido y vibrado manual, y; acabado impreso en relieve y tratado superficialmente con mortero endurecedor para Artevia Impreso "LAFARGE", color a elegir, rendimiento 4 kg/m²; desmoldeante en polvo para Artevia Impreso "LAFARGE", color a elegir y capa de sellado final con resina selladora Artevia "LAFARGE", incolora.
Formación de pavimento continuo de hormigón impreso de 10 cm de espesor, con juntas, realizado con hormigón HM-20/B/20/IIa Artevia Impreso "LAFARGE", fabricado en central, acabado Abanico, y; coloreado y endurecido superficialmente mediante espolvoreo con mortero endurecedor para Artevia Impreso "LAFARGE", color a elegir, compuesto de cemento de alta resistencia, áridos seleccionados, pigmentos, aditivos y resinas sintéticas, rendimiento 4 kg/m²; acabado impreso en relieve mediante estampación con moldes de goma, previa aplicación de desmoldeante en polvo para Artevia Impreso "LAFARGE", color a elegir y sellado final mediante aplicación de resina selladora Artevia "LAFARGE", incolora. Incluso p/p de preparación de la superficie de apoyo del hormigón; colocación y retirada de encofrados, ejecución de juntas de construcción; emboquillado o conexión de los elementos exteriores (cercos de arquetas, sumideros, botes sifónicos, etc.) de las redes de instalaciones ejecutadas bajo el pavimento; extendido, regleado, aplicación de aditivos y curado del hormigón. Limpieza final del hormigón mediante proyección de agua a presión. Sin incluir la ejecución de la base de apoyo ni la de las juntas de dilatación y de retracción.
Incluye: Preparación de la superficie de apoyo del hormigón. Replanteo de las juntas de construcción, de dilatación y de retracción. Colocación de encofrados. Tendido de niveles. Riego de la superficie base. Vertido y compactación del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt09hil050a | m³ | Hormigón HM-20/B/20/IIa Artevia Impreso "LAFARGE", fabricado en central, acabado Abanico. (material) | 0.105 | 99.15 | 10.41 |
| mt09hil010a | kg | Mortero endurecedor para Artevia Impreso "LAFARGE", color a elegir, compuesto de cemento de alta resistencia, áridos seleccionados, pigmentos, aditivos y resinas sintéticas, de alta resistencia a la abrasión, aplicado como acabado del hormigón impreso, espolvoreado superficialmente sobre el hormigón fresco. (material) | 4.000 | 0.74 | 2.96 |
| mt09hil020a | kg | Desmoldeante en polvo para Artevia Impreso "LAFARGE", color a elegir, compuesto de agentes antiadherentes y colorantes inorgánicos, aplicado en pavimentos continuos de hormigón impreso. (material) | 0.300 | 5.89 | 1.77 |
| mt09hil030a | l | Resina selladora Artevia "LAFARGE", incolora, formada por una dispersión de resina acrílica estirenada, para el curado y la protección de pavimentos continuos de hormigón. (material) | 0.300 | 5.63 | 1.69 |
| mq06vib020 | h | Regla vibrante de 3 m. (maquinaria) | 0.017 | 4.73 | 0.08 |
| mq08lch040 | h | Hidrolimpiadora a presión. (maquinaria) | 0.032 | 4.65 | 0.15 |
| mo041 | h | Oficial 1ª construcción de obra civil. (mano de obra) | 0.349 | 17.54 | 6.12 |
| mo087 | h | Ayudante construcción de obra civil. (mano de obra) | 0.478 | 16.43 | 7.85 |
| % | % | Costes directos complementarios | 2 % | 31.03 | 0.62 |
|  |  | Costes directos |  |  | 31.65 |
