# Hormigón HA-25/B/20/IIa fabricado en central, y vertido con cubilote, para formación de pilar

- Propiedad del archivo: CYPE INGENIEROS, S.A.
- Formato: FIEBDC-3/2002
- Divisa: EUR
- Costes indirectos: 3.00 %
- IVA: 21.00 %

**ENH030** m³ Hormigón HA-25/B/20/IIa fabricado en central, y vertido con cubilote, para formación de pilar.
Suministro de hormigón HA-25/B/20/IIa fabricado en central, y vertido con cubilote, para formación de pilar. Incluso p/p de compactación y curado del hormigón.
Incluye: Vertido y compactación del hormigón. Curado del hormigón.
Criterio de medición de proyecto: Volumen teórico, según documentación gráfica de Proyecto.
Criterio de medición de obra: Se medirá el volumen teórico ejecutado según especificaciones de Proyecto.

| Código | Ud | Descripción | Rendimiento | Precio | Importe |
|---|---|---|---|---|---|
| mt10haf010nga | m³ | Hormigón HA-25/B/20/IIa, fabricado en central. (material) | 1.050 | 77.75 | 81.64 |
| mo045 | h | Oficial 1ª estructurista, en trabajos de puesta en obra del hormigón. (mano de obra) | 0.388 | 18.42 | 7.15 |
| mo092 | h | Ayudante estructurista, en trabajos de puesta en obra del hormigón. (mano de obra) | 1.562 | 17.25 | 26.94 |
| % | % | Costes directos complementarios | 2 % | 115.73 | 2.31 |
|  |  | Costes directos |  |  | 118.04 |
