# Pilote de hormigón armado

- Propiedad del archivo: CYPE INGENIEROS, S.A.
- Formato: FIEBDC-3/2002
- Divisa: EUR
- Costes indirectos: 3.00 %
- IVA: 21.00 %

**CPI050** m Pilote de hormigón armado, de extracción con camisa perdida, diámetro 55 cm, realizado con hormigón HA-25/F/12/IIa fabricado en central, y vertido desde camión a través de tubo Tremie, y acero UNE-EN 10080 B 500 S, cuantía 8,1 kg/m. CPI-5.
Formación de pilote de cimentación de hormigón armado de 55 cm de diámetro, para grupo de pilotes CPI-5 según NTE-CPI. Ejecutado por extracción de tierras mediante sistema mecánico que se desplaza por el interior de una entubación perdida y posterior hormigonado continuo en seco del pilote. Realizado con hormigón HA-25/F/12/IIa fabricado en central, y vertido desde camión a través de tubo Tremie, y acero UNE-EN 10080 B 500 S, con una cuantía aproximada de 8,1 kg/m. Incluso p/p de elaboración de la ferralla (corte, doblado y conformado de elementos) en taller industrial y montaje en el lugar definitivo de su colocación en obra, separadores, y transporte, instalación, montaje y desmontaje de equipo mecánico.
Incluye: Replanteo y trazado de los ejes de los grupos de pilotes. Hinca del tubo acompañando a la excavación. Colocación de la armadura. Puesta en obra del hormigón. Limpieza y retirada de sobrantes.
Criterio de medición de proyecto: Longitud medida según documentación gráfica de Proyecto.
Criterio de medición de obra: Se medirá la longitud, tomada en el terreno antes de hormigonar, del pilote realmente ejecutado según especificaciones de Proyecto, desde la punta hasta la cara inferior del encepado, sin incluir el exceso de hormigón consumido sobre el volumen teórico correspondiente al diámetro nominal del pilote.

| Código | Ud | Descripción | Rendimiento | Precio | Importe |
|---|---|---|---|---|---|
| mt07aco020m | Ud | Separador homologado para pilotes. (material) | 3.000 | 0.09 | 0.27 |
| mt07pil010b | m | Tubo de acero, de 55 cm de diámetro y 2 mm de espesor. (material) | 1.050 | 54.36 | 57.08 |
| mt07aco010c | kg | Ferralla elaborada en taller industrial con acero en barras corrugadas, UNE-EN 10080 B 500 S, de varios diámetros. (material) | 8.100 | 0.81 | 6.56 |
| mt08var050 | kg | Alambre galvanizado para atar, de 1,30 mm de diámetro. (material) | 0.049 | 1.10 | 0.05 |
| mt10haf010nba | m³ | Hormigón HA-25/F/12/IIa, fabricado en central. (material) | 0.240 | 82.88 | 19.89 |
| mq03pii105a | h | Equipo completo para perforación de pilote de extracción con camisa perdida, CPI-5. (maquinaria) | 0.543 | 149.76 | 81.32 |
| mo043 | h | Oficial 1ª ferrallista. (mano de obra) | 0.033 | 18.42 | 0.61 |
| mo090 | h | Ayudante ferrallista. (mano de obra) | 0.033 | 17.25 | 0.57 |
| mo045 | h | Oficial 1ª estructurista, en trabajos de puesta en obra del hormigón. (mano de obra) | 2.117 | 18.42 | 39.00 |
| mo092 | h | Ayudante estructurista, en trabajos de puesta en obra del hormigón. (mano de obra) | 2.117 | 17.25 | 36.52 |
| % | % | Costes directos complementarios | 2 % | 241.87 | 4.84 |
|  |  | Costes directos |  |  | 246.71 |
