# Losa de placas alveolares prefabricadas de hormigón pretensado

- Propiedad del archivo: CYPE INGENIEROS, S.A.
- Formato: FIEBDC-3/2002
- Divisa: EUR
- Costes indirectos: 3.00 %
- IVA: 21.00 %

**EPF010** m² Losa de placas alveolares prefabricadas de hormigón pretensado, de canto 20 cm y 17 kN·m/m de momento flector último, apoyada directamente; relleno de juntas entre placas alveolares y zonas de enlace con apoyos de hormigón armado, realizados con hormigón HA-30/AC-E1/12/IIa, Agilia Horizontal "LAFARGE", fabricado en central, y vertido con bomba, y acero B 500 S, cuantía 4 kg/m²; altura libre de planta de hasta 3 m. Sin incluir repercusión de apoyos ni pilares.
Suministro y colocación de placas alveolares prefabricadas de hormigón pretensado, de 20 cm de canto y de 100 a 120 cm de anchura, con momento flector último de 17 kN·m/m, para formación de losa de canto 20 cm, con altura libre de planta de hasta 3 m, apoyada directamente sobre vigas de canto o muros de carga (no incluidos en este precio); relleno de juntas entre placas alveolares y zonas de enlace con apoyos, realizados con hormigón HA-30/AC-E1/12/IIa, Agilia Horizontal "LAFARGE", fabricado en central, y vertido con bomba, y acero B 500 S en zona de negativos, con una cuantía aproximada de 4 kg/m². Incluso p/p de cortes longitudinales paralelos a los laterales de las placas alveolares; cortes transversales oblicuos, cajeados, taladros y formación de huecos, 1 kg/m² de piezas de acero UNE-EN 10025 S275JR tipo Omega, en posición invertida, laminado en caliente, con recubrimiento galvanizado, montaje mediante grúa y curado del hormigón. Sin incluir repercusión de apoyos ni pilares.
Incluye: Replanteo de la geometría de la planta. Montaje de las placas alveolares. Enlace de la losa con sus apoyos. Cortes, taladros y huecos. Colocación de las armaduras con separadores homologados. Vertido del hormigón. Curado del hormigón. Reparación de defectos superficiales.
Criterio de medición de proyecto: Superficie medida en verdadera magnitud desde las caras exteriores de los zunchos del perímetro, según documentación gráfica de Proyecto, deduciendo los huecos de superficie mayor de 6 m².
Criterio de medición de obra: Se medirá, en verdadera magnitud, desde las caras exteriores de los zunchos del perímetro, la superficie realmente ejecutada según especificaciones de Proyecto, deduciendo los huecos de superficie mayor de 6 m².

| Código | Ud | Descripción | Rendimiento | Precio | Importe |
|---|---|---|---|---|---|
| mt07pha020cd1c | m² | Placa alveolar prefabricada de hormigón pretensado de 20 cm de canto y 120 cm de anchura, con junta lateral abierta superiormente, momento flector último de 17 kN·m por m de ancho. Según UNE-EN 1168. (material) | 1.000 | 32.00 | 32.00 |
| mt07ala250b | kg | Acero laminado UNE-EN 10025 S275JR, en pieza para apoyo de placa prefabricada de hormigón en hueco de forjado, compuesta por perfiles laminados en caliente de las series L, LD, T y pletina, trabajado en taller, acabado galvanizado en caliente. (material) | 1.000 | 2.64 | 2.64 |
| mt07aco010c | kg | Ferralla elaborada en taller industrial con acero en barras corrugadas, UNE-EN 10080 B 500 S, de varios diámetros. (material) | 4.000 | 0.81 | 3.24 |
| mt10hal010ne | m³ | Hormigón HA-30/AC-E1/12/IIa, Agilia Horizontal "LAFARGE", fabricado en central. (material) | 0.010 | 113.17 | 1.13 |
| mq07gte010c | h | Grúa autopropulsada de brazo telescópico con una capacidad de elevación de 30 t y 27 m de altura máxima de trabajo. (maquinaria) | 0.161 | 66.84 | 10.76 |
| mq06bhe010 | h | Camión bomba estacionado en obra, para bombeo de hormigón. Incluso p/p de desplazamiento. (maquinaria) | 0.001 | 169.73 | 0.17 |
| mo046 | h | Oficial 1ª montador de estructura prefabricada de hormigón. (mano de obra) | 0.163 | 18.42 | 3.00 |
| mo093 | h | Ayudante montador de estructura prefabricada de hormigón. (mano de obra) | 0.163 | 17.25 | 2.81 |
| % | % | Costes directos complementarios | 2 % | 55.75 | 1.12 |
|  |  | Costes directos |  |  | 56.87 |
