# Cimentación de hormigón armado

- Propiedad del archivo: CYPE INGENIEROS, S.A.
- Formato: FIEBDC-3/2002
- Divisa: EUR
- Costes indirectos: 3.00 %
- IVA: 21.00 %

## C Cimentaciones

### CV Elementos singulares

#### CVG Depósitos de gas

**CVG010** Ud Cimentación de hormigón armado, para depósito de gases licuados del petróleo (GLP), con capacidad de 2450 litros, enterrado, realizada con hormigón HA-25/B/20/IIa fabricado en central, y acero UNE-EN 10080 B 500 S, cuantía 30 kg/m³.
Formación de cimentación de hormigón armado, para depósito de gases licuados del petróleo (GLP), con capacidad de 2450 litros, enterrado, realizada en excavación previa, con hormigón HA-25/B/20/IIa fabricado en central, y acero UNE-EN 10080 B 500 S, con una cuantía aproximada de 30 kg/m³; montaje y desmontaje del sistema de encofrado recuperable de chapas metálicas. Incluso elaboración de la ferralla (corte, doblado y conformado de elementos) en taller industrial y montaje en el lugar definitivo de su colocación en obra, separadores, aplicación de líquido desencofrante y curado del hormigón.
Incluye: Colocación de separadores y fijación de las armaduras. Montaje del sistema de encofrado. Vertido y compactación del hormigón. Desmontaje del sistema de encofrado. Coronación y enrase de cimientos. Curado del hormigón.
Criterio de medición de proyecto: Número de unidades previstas, según documentación gráfica de Proyecto.
Criterio de medición de obra: Se medirá el número de unidades realmente ejecutadas según especificaciones de Proyecto.

| Código | Ud | Descripción | Rendimiento | Precio | Importe |
|---|---|---|---|---|---|
| mt10haf010nga | m³ | Hormigón HA-25/B/20/IIa, fabricado en central. (material) | 10.443 | 76.88 | 802.86 |
| mt07ala120ab | m | Perfil de acero UNE-EN 10025 S275JR, serie HEB 100, laminado en caliente, con recubrimiento galvanizado, para aplicaciones estructurales. Elaborado en taller y colocado en obra. (material) | 5.200 | 34.56 | 179.71 |
| mt07aco010c | kg | Ferralla elaborada en taller industrial con acero en barras corrugadas, UNE-EN 10080 B 500 S, de varios diámetros. (material) | 284.802 | 0.81 | 230.69 |
| mt08var050 | kg | Alambre galvanizado para atar, de 1,30 mm de diámetro. (material) | 1.377 | 1.10 | 1.51 |
| mt07aco020a | Ud | Separador homologado para cimentaciones. (material) | 4.000 | 0.13 | 0.52 |
| mt07aco020d | Ud | Separador homologado para muros. (material) | 6.000 | 0.06 | 0.36 |
| mt08eme040 | m² | Paneles metálicos de varias dimensiones, para encofrar elementos de hormigón. (material) | 0.024 | 52.00 | 1.25 |
| mt50spa052b | m | Tablón de madera de pino, de 20x7,2 cm. (material) | 0.095 | 4.39 | 0.42 |
| mt50spa081a | Ud | Puntal metálico telescópico, de hasta 3 m de altura. (material) | 0.062 | 13.37 | 0.83 |
| mt08eme051a | m | Fleje de acero galvanizado, para encofrado metálico. (material) | 0.475 | 0.29 | 0.14 |
| mt08var060 | kg | Puntas de acero de 20x100 mm. (material) | 0.475 | 7.00 | 3.33 |
| mt08dba010b | l | Agente desmoldeante, a base de aceites especiales, emulsionable en agua para encofrados metálicos, fenólicos o de madera. (material) | 0.142 | 1.98 | 0.28 |
| mo044 | h | Oficial 1ª encofrador. (mano de obra) | 1.555 | 18.42 | 28.64 |
| mo091 | h | Ayudante encofrador. (mano de obra) | 2.074 | 17.25 | 35.78 |
| mo043 | h | Oficial 1ª ferrallista. (mano de obra) | 0.622 | 18.42 | 11.46 |
| mo090 | h | Ayudante ferrallista. (mano de obra) | 0.933 | 17.25 | 16.09 |
| mo045 | h | Oficial 1ª estructurista, en trabajos de puesta en obra del hormigón. (mano de obra) | 0.518 | 18.42 | 9.54 |
| mo092 | h | Ayudante estructurista, en trabajos de puesta en obra del hormigón. (mano de obra) | 3.111 | 17.25 | 53.66 |
| % | % | Costes directos complementarios | 2 % | 1377.07 | 27.54 |
|  |  | Costes directos |  |  | 1404.61 |
