# Cimentación de hormigón armado

- Propiedad del archivo: CYPE INGENIEROS, S.A.
- Formato: FIEBDC-3/2002
- Divisa: EUR
- Costes indirectos: 3.00 %
- IVA: 21.00 %

## C Cimentaciones

### CV Elementos singulares

#### CVG Depósitos de gas

**CVG020** Ud Cimentación de hormigón armado, para depósito de gases licuados del petróleo (GLP), con capacidad de 1000 litros, de superficie, realizada con hormigón HA-25/B/20/IIa fabricado en central, y acero UNE-EN 10080 B 500 S, cuantía 30 kg/m³, placas de anclaje con pernos de acero corrugado.
Formación de cimentación de hormigón armado, para depósito de gases licuados del petróleo (GLP), con capacidad de 1000 litros, de superficie, realizada en excavación previa, con hormigón HA-25/B/20/IIa fabricado en central, y acero UNE-EN 10080 B 500 S, con una cuantía aproximada de 30 kg/m³; montaje y desmontaje del sistema de encofrado recuperable de chapas metálicas. Incluso elaboración de la ferralla (corte, doblado y conformado de elementos) en taller industrial y montaje en el lugar definitivo de su colocación en obra, separadores, aplicación de líquido desencofrante, curado del hormigón, placas de anclaje y taladro central de las mismas, nivelación, relleno del espacio resultante entre el hormigón endurecido y la placa con mortero autonivelante expansivo, aplicación de una protección anticorrosiva a las tuercas y extremos de los pernos, cortes, pletinas, piezas especiales, despuntes y reparación en obra de cuantos desperfectos se originen por razones de transporte, manipulación o montaje.
Incluye: Colocación de separadores y fijación de las armaduras. Montaje del sistema de encofrado. Vertido y compactación del hormigón. Desmontaje del sistema de encofrado. Coronación y enrase de cimientos. Curado del hormigón.
Criterio de medición de proyecto: Número de unidades previstas, según documentación gráfica de Proyecto.
Criterio de medición de obra: Se medirá el número de unidades realmente ejecutadas según especificaciones de Proyecto.

| Código | Ud | Descripción | Rendimiento | Precio | Importe |
|---|---|---|---|---|---|
| mt10haf010nga | m³ | Hormigón HA-25/B/20/IIa, fabricado en central. (material) | 0.469 | 76.88 | 36.06 |
| mt07aco010c | kg | Ferralla elaborada en taller industrial con acero en barras corrugadas, UNE-EN 10080 B 500 S, de varios diámetros. (material) | 14.555 | 0.81 | 11.79 |
| mt08var050 | kg | Alambre galvanizado para atar, de 1,30 mm de diámetro. (material) | 0.062 | 1.10 | 0.07 |
| mt07aco020a | Ud | Separador homologado para cimentaciones. (material) | 3.000 | 0.13 | 0.39 |
| mt07aco020d | Ud | Separador homologado para muros. (material) | 3.000 | 0.06 | 0.18 |
| mt08eme040 | m² | Paneles metálicos de varias dimensiones, para encofrar elementos de hormigón. (material) | 0.001 | 52.00 | 0.05 |
| mt50spa052b | m | Tablón de madera de pino, de 20x7,2 cm. (material) | 0.004 | 4.39 | 0.02 |
| mt50spa081a | Ud | Puntal metálico telescópico, de hasta 3 m de altura. (material) | 0.003 | 13.37 | 0.04 |
| mt08eme051a | m | Fleje de acero galvanizado, para encofrado metálico. (material) | 0.021 | 0.29 | 0.01 |
| mt08var060 | kg | Puntas de acero de 20x100 mm. (material) | 0.021 | 7.00 | 0.15 |
| mt08dba010b | l | Agente desmoldeante, a base de aceites especiales, emulsionable en agua para encofrados metálicos, fenólicos o de madera. (material) | 0.006 | 1.98 | 0.01 |
| mt07ala011b | kg | Pletina de acero laminado UNE-EN 10025 S235JR, para aplicaciones estructurales. (material) | 0.942 | 1.32 | 1.24 |
| mt07www040a | Ud | Juego de arandelas, tuerca y contratuerca, para perno de anclaje de 12 mm de diámetro. (material) | 4.000 | 1.19 | 4.76 |
| mt27pfi010 | l | Imprimación de secado rápido, formulada con resinas alquídicas modificadas y fosfato de zinc. (material) | 0.047 | 4.80 | 0.23 |
| mt09moa015 | kg | Mortero autonivelante expansivo, de dos componentes, a base de cemento mejorado con resinas sintéticas. (material) | 0.600 | 0.95 | 0.57 |
| mo044 | h | Oficial 1ª encofrador. (mano de obra) | 0.070 | 18.42 | 1.29 |
| mo091 | h | Ayudante encofrador. (mano de obra) | 0.093 | 17.25 | 1.60 |
| mo043 | h | Oficial 1ª ferrallista. (mano de obra) | 0.028 | 18.42 | 0.52 |
| mo090 | h | Ayudante ferrallista. (mano de obra) | 0.042 | 17.25 | 0.72 |
| mo045 | h | Oficial 1ª estructurista, en trabajos de puesta en obra del hormigón. (mano de obra) | 0.023 | 18.42 | 0.42 |
| mo092 | h | Ayudante estructurista, en trabajos de puesta en obra del hormigón. (mano de obra) | 0.140 | 17.25 | 2.42 |
| % | % | Costes directos complementarios | 2 % | 62.54 | 1.25 |
|  |  | Costes directos |  |  | 63.79 |
