# Forjado sanitario de hormigón armado de 20+4 cm de canto total

- Propiedad del archivo: CYPE INGENIEROS, S.A.
- Formato: FIEBDC-3/2002
- Divisa: EUR
- Costes indirectos: 3.00 %
- IVA: 21.00 %

## E Estructuras

### EH Hormigón armado

#### EHI Forjados sanitarios ventilados

**EHI010** m² Forjado sanitario de hormigón armado de 20+4 cm de canto total, sobre encofrado perdido de módulos de polipropileno reciclado, realizado con hormigón HA-25/B/12/IIa fabricado en central, y vertido con cubilote, acero UNE-EN 10080 B 500 S, cuantía 3 kg/m², y malla electrosoldada ME 15x15 Ø 5-5 B 500 T 6x2,20 UNE-EN 10080 sobre separadores homologados, en capa de compresión de 4 cm de espesor, con juntas de retracción.
Formación de forjado sanitario de hormigón armado de 20+4 cm de canto total, sobre encofrado perdido de módulos de polipropileno reciclado, realizado con hormigón HA-25/B/12/IIa fabricado en central, y vertido con cubilote, acero UNE-EN 10080 B 500 S en zona de zunchos y vigas de cimentación, cuantía 3 kg/m², y malla electrosoldada ME 15x15 Ø 5-5 B 500 T 6x2,20 UNE-EN 10080 como armadura de reparto, colocada sobre separadores homologados, en capa de compresión de 4 cm de espesor; apoyado todo ello sobre base de hormigón de limpieza (no incluida en este precio). Incluso p/p de zunchos perimetrales de planta conformados con sistema de encofrado recuperable de tableros de madera, realización de orificios para el paso de tubos de ventilación, canalizaciones y tuberías de las instalaciones, curado del hormigón, formación de juntas de retracción de 5 a 10 mm de anchura, con una profundidad de 1/3 del espesor de la capa de compresión, realizadas con sierra de disco, formando cuadrícula, y limpieza de la junta.
Incluye: Replanteo de los módulos. Montaje del sistema de encofrado auxiliar. Colocación y montaje de los módulos. Realización de los orificios de paso. Colocación de la armadura. Colocación de los elementos para paso de instalaciones. Vertido y compactación del hormigón. Regleado y nivelación de la capa de compresión. Curado del hormigón. Desmontaje del sistema de encofrado auxiliar. Replanteo de las juntas de retracción. Corte del pavimento de hormigón con sierra de disco. Limpieza final de las juntas de retracción. Reparación de defectos superficiales.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt07cid010j | m² | Encofrado perdido de módulos de polipropileno reciclado, de 50x50x20 cm, para soleras y forjados sanitarios ventilados. (material) | 1.050 | 9.64 | 10.12 |
| mt08efa010 | m² | Sistema de encofrado recuperable de tableros de madera para zunchos perimetrales. (material) | 0.100 | 1.24 | 0.12 |
| mt07aco010c | kg | Ferralla elaborada en taller industrial con acero en barras corrugadas, UNE-EN 10080 B 500 S, de varios diámetros. (material) | 3.000 | 0.81 | 2.43 |
| mt07ame010b | m² | Malla electrosoldada ME 15x15 Ø 5-5 B 500 T 6x2,20 UNE-EN 10080. (material) | 1.100 | 1.67 | 1.84 |
| mt10haf010nca | m³ | Hormigón HA-25/B/12/IIa, fabricado en central. (material) | 0.154 | 78.88 | 12.15 |
| mq06vib020 | h | Regla vibrante de 3 m. (maquinaria) | 0.095 | 4.67 | 0.44 |
| mq06cor020 | h | Equipo para corte de juntas en soleras de hormigón. (maquinaria) | 0.087 | 9.50 | 0.83 |
| op00ciz020 |  | Cizalla para acero en barras corrugadas. | 1.000 | 0.00 | 0.00 |
| op00ata010 |  | Atadora de ferralla. | 1.000 | 0.00 | 0.00 |
| op00sie020 |  | Sierra de disco fijo, para mesa de trabajo. | 1.000 | 0.00 | 0.00 |
| op00sie010 |  | Sierra de calar. | 1.000 | 0.00 | 0.00 |
| op00amo010 |  | Amoladora o radial. | 1.000 | 0.00 | 0.00 |
| au00auh010 |  | Cubilote. | 1.000 | 0.00 | 0.00 |
| au00auh040 |  | Vibrador de hormigón, eléctrico. | 1.000 | 0.00 | 0.00 |
| mo042 | h | Oficial 1ª estructurista. (mano de obra) | 0.140 | 18.42 | 2.58 |
| mo089 | h | Ayudante estructurista. (mano de obra) | 0.140 | 17.25 | 2.42 |
| mo112 | h | Peón especializado construcción. (mano de obra) | 0.093 | 16.50 | 1.53 |
| % | % | Costes directos complementarios | 2 % | 34.46 | 0.69 |
|  |  | Costes directos |  |  | 35.15 |
