# Viga exenta, recta

- Propiedad del archivo: CYPE INGENIEROS, S.A.
- Formato: FIEBDC-3/2002
- Divisa: EUR
- Costes indirectos: 3.00 %
- IVA: 21.00 %

## E Estructuras

### EH Hormigón armado

#### EHV Vigas

**EHV015** m³ Viga exenta, recta, de hormigón visto, de 40x60 cm, realizada con hormigón HA-30/AC-E2/12/IIa, Agilia Arquitectónico "LAFARGE", fabricado en central, y vertido con cubilote, y acero UNE-EN 10080 B 500 S, cuantía 150 kg/m³; Montaje y desmontaje de sistema de encofrado, con acabado visto con textura lisa, en planta de hasta 3 m de altura libre, formado por superficie encofrante de tableros contrachapados fenólicos de madera de pino, reforzados con varillas y perfiles, estructura soporte horizontal de sopandas metálicas y accesorios de montaje y estructura soporte vertical de puntales metálicos.
Formación de viga exenta, recta, de hormigón visto, de 40x60 cm, realizada con hormigón HA-30/AC-E2/12/IIa, Agilia Arquitectónico "LAFARGE", fabricado en central, y vertido con cubilote, y acero UNE-EN 10080 B 500 S, con una cuantía aproximada de 150 kg/m³; Montaje y desmontaje de sistema de encofrado, con acabado visto con textura lisa, en planta de hasta 3 m de altura libre, formado por: superficie encofrante de tableros contrachapados fenólicos de madera de pino, reforzados con varillas y perfiles, amortizables en 20 usos, estructura soporte horizontal de sopandas metálicas y accesorios de montaje, amortizables en 150 usos y estructura soporte vertical de puntales metálicos, amortizables en 150 usos. Incluso p/p de replanteo, elaboración de la ferralla (corte, doblado y conformado de elementos) en taller industrial y montaje en el lugar definitivo de su colocación en obra, separadores, elementos de sustentación, fijación y apuntalamiento necesarios para la estabilidad del encofrado, aplicación de líquido desencofrante y agente filmógeno para curado de hormigones y morteros.
Incluye: Replanteo. Montaje del sistema de encofrado. Colocación de las armaduras con separadores homologados. Vertido del hormigón. Curado del hormigón. Desmontaje del sistema de encofrado. Reparación de defectos superficiales.
Criterio de medición de proyecto: Volumen medido según documentación gráfica de Proyecto.
Criterio de medición de obra: Se medirá el volumen realmente ejecutado según especificaciones de Proyecto.

| Código | Ud | Descripción | Rendimiento | Precio | Importe |
|---|---|---|---|---|---|
| mt08eft025a | m² | Tablero contrachapado fenólico de madera de pino, de 22 mm de espesor, reforzado con varillas y perfiles. (material) | 0.383 | 50.78 | 19.45 |
| mt08eva030 | m² | Estructura soporte para encofrado recuperable, compuesta de: sopandas metálicas y accesorios de montaje. (material) | 0.051 | 85.00 | 4.34 |
| mt50spa081a | Ud | Puntal metálico telescópico, de hasta 3 m de altura. (material) | 0.178 | 13.37 | 2.38 |
| mt08cim030b | m³ | Madera de pino. (material) | 0.020 | 238.16 | 4.76 |
| mt08var060 | kg | Puntas de acero de 20x100 mm. (material) | 0.267 | 7.00 | 1.87 |
| mt08dba010a | l | Agente desmoldeante biodegradable en fase acuosa para hormigones con acabado visto. (material) | 0.087 | 8.15 | 0.71 |
| mt07aco020c | Ud | Separador homologado para vigas. (material) | 4.000 | 0.08 | 0.32 |
| mt07aco010c | kg | Ferralla elaborada en taller industrial con acero en barras corrugadas, UNE-EN 10080 B 500 S, de varios diámetros. (material) | 150.000 | 0.81 | 121.50 |
| mt08var050 | kg | Alambre galvanizado para atar, de 1,30 mm de diámetro. (material) | 1.350 | 1.10 | 1.49 |
| mt10hal030ne | m³ | Hormigón HA-30/AC-E2/12/IIa, Agilia Arquitectónico "LAFARGE", fabricado en central. (material) | 1.050 | 115.17 | 120.93 |
| mt08cur010a | l | Agente filmógeno para curado de hormigones y morteros, con acabado visto. (material) | 1.250 | 4.12 | 5.15 |
| op00ciz020 |  | Cizalla para acero en barras corrugadas. | 1.000 | 0.00 | 0.00 |
| op00ata010 |  | Atadora de ferralla. | 1.000 | 0.00 | 0.00 |
| op00sie020 |  | Sierra de disco fijo, para mesa de trabajo. | 1.000 | 0.00 | 0.00 |
| op00pul010 |  | Mochila pulverizadora. | 1.000 | 0.00 | 0.00 |
| au00auh010 |  | Cubilote. | 1.000 | 0.00 | 0.00 |
| mo044 | h | Oficial 1ª encofrador. (mano de obra) | 6.582 | 18.42 | 121.24 |
| mo091 | h | Ayudante encofrador. (mano de obra) | 6.582 | 17.25 | 113.54 |
| mo043 | h | Oficial 1ª ferrallista. (mano de obra) | 1.481 | 18.42 | 27.28 |
| mo090 | h | Ayudante ferrallista. (mano de obra) | 1.481 | 17.25 | 25.55 |
| mo045 | h | Oficial 1ª estructurista, en trabajos de puesta en obra del hormigón. (mano de obra) | 0.336 | 18.42 | 6.19 |
| mo092 | h | Ayudante estructurista, en trabajos de puesta en obra del hormigón. (mano de obra) | 1.353 | 17.25 | 23.34 |
| % | % | Costes directos complementarios | 2 % | 600.04 | 12.00 |
|  |  | Costes directos |  |  | 612.04 |
