# Doble murete guía de hormigón armado para pilote-pantalla (barrette)

- Propiedad del archivo: CYPE INGENIEROS, S.A.
- Formato: FIEBDC-3/2002
- Divisa: EUR
- Costes indirectos: 3.00 %
- IVA: 21.00 %

**CPZ005** m Doble murete guía de hormigón armado para pilote-pantalla (barrette), realizado con hormigón HA-25/B/20/IIa fabricado en central, y vertido desde camión, y acero UNE-EN 10080 B 500 S, 25 kg/m, sección 70x25 cm, montaje y desmontaje del sistema de encofrado a dos caras, con demolición de murete guía con retroexcavadora con martillo rompedor y carga de escombros mecánica.
Formación de doble murete guía, para pilote-pantalla (barrette), de hormigón armado de sección 70x25 cm; realizado con hormigón HA-25/B/20/IIa fabricado en central, y vertido desde camión, y acero UNE-EN 10080 B 500 S, con una cuantía aproximada de 25 kg/m; montaje y desmontaje del sistema de encofrado a dos caras de los muretes. Incluso p/p de elaboración de la ferralla (corte, doblado y conformado de elementos) en taller industrial y montaje en el lugar definitivo de su colocación en obra, separadores, aplicación de líquido desencofrante, demolición de murete guía con retroexcavadora con martillo rompedor y carga de escombros mecánica y limpieza.
Incluye: Replanteo y trazado de los muretes guía. Montaje del sistema de encofrado. Colocación de la armadura. Vertido y compactación del hormigón. Desmontaje del sistema de encofrado. Regularización y limpieza superficial del paramento visto. Replanteo de la cota del fondo de la perforación, de la rasante del hormigón y de las armaduras. Demolición del elemento con retroexcavadora con martillo rompedor. Limpieza y recogida de restos. Carga mecánica de escombros sobre camión o contenedor.
Criterio de medición de proyecto: Longitud medida a ejes, según documentación gráfica de Proyecto.
Criterio de medición de obra: Se medirá, a eje de muro, la longitud realmente ejecutada según especificaciones de Proyecto.

| Código | Ud | Descripción | Rendimiento | Precio | Importe |
|---|---|---|---|---|---|
| mt08eme040 | m² | Paneles metálicos de varias dimensiones, para encofrar elementos de hormigón. (material) | 0.007 | 52.00 | 0.36 |
| mt50spa052b | m | Tablón de madera de pino, de 20x7,2 cm. (material) | 0.028 | 4.39 | 0.12 |
| mt50spa081a | Ud | Puntal metálico telescópico, de hasta 3 m de altura. (material) | 0.018 | 13.37 | 0.24 |
| mt08eme051a | m | Fleje de acero galvanizado, para encofrado metálico. (material) | 0.140 | 0.29 | 0.04 |
| mt08var050 | kg | Alambre galvanizado para atar, de 1,30 mm de diámetro. (material) | 0.270 | 1.10 | 0.30 |
| mt08var060 | kg | Puntas de acero de 20x100 mm. (material) | 0.140 | 7.00 | 0.98 |
| mt08dba010b | l | Agente desmoldeante, a base de aceites especiales, emulsionable en agua para encofrados metálicos, fenólicos o de madera. (material) | 0.042 | 1.98 | 0.08 |
| mt07aco020a | Ud | Separador homologado para cimentaciones. (material) | 3.000 | 0.13 | 0.39 |
| mt07aco010c | kg | Ferralla elaborada en taller industrial con acero en barras corrugadas, UNE-EN 10080 B 500 S, de varios diámetros. (material) | 25.000 | 0.81 | 20.25 |
| mt10haf010nga | m³ | Hormigón HA-25/B/20/IIa, fabricado en central. (material) | 0.385 | 76.88 | 29.60 |
| mq01exn020a | h | Retroexcavadora hidráulica sobre neumáticos, de 105 kW. (maquinaria) | 0.296 | 46.35 | 13.72 |
| mq01ret010 | h | Miniretrocargadora sobre neumáticos de 15 kW. (maquinaria) | 0.138 | 40.95 | 5.65 |
| mo044 | h | Oficial 1ª encofrador. (mano de obra) | 0.573 | 18.42 | 10.55 |
| mo091 | h | Ayudante encofrador. (mano de obra) | 0.764 | 17.25 | 13.18 |
| mo043 | h | Oficial 1ª ferrallista. (mano de obra) | 0.137 | 18.42 | 2.52 |
| mo090 | h | Ayudante ferrallista. (mano de obra) | 0.137 | 17.25 | 2.36 |
| mo045 | h | Oficial 1ª estructurista, en trabajos de puesta en obra del hormigón. (mano de obra) | 0.037 | 18.42 | 0.68 |
| mo092 | h | Ayudante estructurista, en trabajos de puesta en obra del hormigón. (mano de obra) | 0.147 | 17.25 | 2.54 |
| mo113 | h | Peón ordinario construcción. (mano de obra) | 0.315 | 16.16 | 5.09 |
| % | % | Costes directos complementarios | 2 % | 108.65 | 2.17 |
|  |  | Costes directos |  |  | 110.82 |
