# Zunchado perimetral de hormigón armado

- Propiedad del archivo: CYPE INGENIEROS, S.A.
- Formato: FIEBDC-3/2002
- Divisa: EUR
- Costes indirectos: 3.00 %
- IVA: 21.00 %

**CZZ020** m³ Zunchado perimetral de hormigón armado, de 60x40 cm de sección, realizado con hormigón HA-25/B/20/IIa fabricado en central, y vertido desde camión, y acero UNE-EN 10080 B 500 S, cuantía 30 kg/m³; para recalce de cimentación existente, incrementando su canto en 10 cm, realizado por bataches, en fases sucesivas.
Formación de zuncho perimetral de hormigón armado en cimentación, por bataches, en fases sucesivas, de 60x40 cm de sección, realizado con hormigón HA-25/B/20/IIa fabricado en central, y vertido desde camión, y acero UNE-EN 10080 B 500 S, con una cuantía aproximada de 30 kg/m³; para recalce de cimentación existente de 50 cm de canto, incrementándolo en 10 cm, y aumentando la sección resultante. Sin incluir excavación, entibación, relleno, compactación, ni conexión con la cimentación existente. Incluso p/p de elaboración de la ferralla (corte, doblado y conformado de elementos) en taller industrial y montaje en el lugar definitivo de su colocación en obra, separadores, curado del hormigón, montaje, desmontaje y retirada del sistema de encofrado y de todo el material auxiliar, una vez que la pieza estructural esté en condiciones de soportar los esfuerzos.
Incluye: Limpieza y preparación de la superficie de contacto del hormigón endurecido. Montaje del sistema de encofrado. Colocación de separadores y fijación de las armaduras. Vertido y compactación del hormigón. Coronación y enrase de cimientos. Curado del hormigón. Desmontaje y retirada del sistema de encofrado.
Criterio de medición de proyecto: Volumen medido sobre las secciones teóricas de la excavación, según documentación gráfica de Proyecto.
Criterio de medición de obra: Se medirá el volumen teórico ejecutado según especificaciones de Proyecto, sin incluir los incrementos por excesos de excavación no autorizados.

| Código | Ud | Descripción | Rendimiento | Precio | Importe |
|---|---|---|---|---|---|
| mt08ema100 | m² | Sistema de encofrado recuperable de tableros de madera, para trabajos de recalce de cimentación, de hasta 2 m de profundidad de la base de apoyo. (material) | 1.000 | 18.00 | 18.00 |
| mt07aco020a | Ud | Separador homologado para cimentaciones. (material) | 8.000 | 0.13 | 1.04 |
| mt07aco010c | kg | Ferralla elaborada en taller industrial con acero en barras corrugadas, UNE-EN 10080 B 500 S, de varios diámetros. (material) | 30.000 | 0.81 | 24.30 |
| mt08var050 | kg | Alambre galvanizado para atar, de 1,30 mm de diámetro. (material) | 0.120 | 1.10 | 0.13 |
| mt10haf010nga | m³ | Hormigón HA-25/B/20/IIa, fabricado en central. (material) | 1.100 | 76.88 | 84.57 |
| mo043 | h | Oficial 1ª ferrallista. (mano de obra) | 0.071 | 18.42 | 1.31 |
| mo090 | h | Ayudante ferrallista. (mano de obra) | 0.107 | 17.25 | 1.85 |
| mo045 | h | Oficial 1ª estructurista, en trabajos de puesta en obra del hormigón. (mano de obra) | 0.059 | 18.42 | 1.09 |
| mo092 | h | Ayudante estructurista, en trabajos de puesta en obra del hormigón. (mano de obra) | 0.357 | 17.25 | 6.16 |
| % | % | Costes directos complementarios | 2 % | 138.45 | 2.77 |
|  |  | Costes directos |  |  | 141.22 |
