# Forjado con un intereje de 70 cm

- Propiedad del archivo: CYPE INGENIEROS, S.A.
- Formato: FIEBDC-3/2002
- Divisa: EUR
- Costes indirectos: 3.00 %
- IVA: 21.00 %

**EAF011** m² Forjado con un intereje de 70 cm, compuesto por viguetas de acero laminado en caliente, IPE 120, S275JR, y panel "VALERO COMPOPLAK", de 100 mm de espesor, 1200 mm de anchura y 2700 mm de longitud, formado por núcleo de poliestireno expandido (EPS), densidad 30 kg/m³, revestido por las dos caras con fibra de vidrio, de 450 g/m² y composite (WPC), con ranuras en los laterales para permitir el paso del perfil de conexión entre paneles; refuerzo de juntas entre paneles mediante adhesivo bicomponente "VALERO COMPOPLAK", perfiles de MDF "VALERO COMPOPLAK", de 3660x100x10 mm y malla de fibra de vidrio "VALERO COMPOPLAK" fijado mecánicamente a las viguetas con fijaciones compuestas por abrazaderas de cuelgue y varillas roscadas (4 ud/m²).
Suministro y montaje de forjado con un intereje de 70 cm, compuesto por: viguetas de acero laminado en caliente, IPE 120, S275JR; y panel "VALERO COMPOPLAK", de 100 mm de espesor, 1200 mm de anchura y 2700 mm de longitud, formado por núcleo de poliestireno expandido (EPS), densidad 30 kg/m³, revestido por las dos caras con fibra de vidrio, de 450 g/m² y composite (WPC), con ranuras en los laterales para permitir el paso del perfil de conexión entre paneles; resistencia térmica 2,85 m²K/W, conductividad térmica 0,035 W/(mK), factor de resistencia a la difusión del vapor de agua 716, Euroclase E de reacción al fuego, resistencia a flexión 0,603 N/mm² y módulo de elasticidad 54,16 N/mm²; fijado a las viguetas con fijaciones compuestas por abrazaderas de cuelgue y varillas roscadas. Trabajado y montado en taller, con preparación de superficies en grado SA21/2 según UNE-EN ISO 8501-1 y aplicación posterior de dos manos de imprimación con un espesor mínimo de película seca de 30 micras por mano, excepto en la zona en que deban realizarse soldaduras en obra, en una distancia de 100 mm desde el borde de la soldadura. Incluso p/p de preparación de bordes, soldaduras, cortes, piezas especiales, despuntes y reparación en obra de cuantos desperfectos se originen por razones de transporte, manipulación o montaje, con el mismo grado de preparación de superficies e imprimación; refuerzo de juntas entre paneles mediante adhesivo bicomponente "VALERO COMPOPLAK", perfiles de MDF "VALERO COMPOPLAK", de 3660x100x10 mm y malla de fibra de vidrio "VALERO COMPOPLAK"; fijaciones compuestas por abrazaderas de cuelgue y varillas roscadas, cortes.
Incluye: Replanteo de la geometría de la planta. Presentación de las viguetas. Ejecución de las uniones. Colocación y fijación de los paneles. Resolución de juntas entre paneles. Reparación de defectos superficiales.
Criterio de medición de proyecto: Superficie medida según documentación gráfica de Proyecto, sin deducir huecos.
Criterio de medición de obra: Se medirá la superficie realmente ejecutada según especificaciones de Proyecto, sin deducir huecos. Se consideran incluidos todos los elementos integrantes de la estructura señalados en los planos y detalles del Proyecto.

| Código | Ud | Descripción | Rendimiento | Precio | Importe |
|---|---|---|---|---|---|
| mt07ala010h | kg | Acero laminado UNE-EN 10025 S275JR, en perfiles laminados en caliente, piezas simples, para aplicaciones estructurales. (material) | 14.857 | 0.99 | 14.71 |
| mt27pfi010 | l | Imprimación de secado rápido, formulada con resinas alquídicas modificadas y fosfato de zinc. (material) | 0.520 | 4.80 | 2.50 |
| mt12ppe010g | m² | Panel "VALERO COMPOPLAK", de 100 mm de espesor, 1200 mm de anchura y 2700 mm de longitud, formado por núcleo de poliestireno expandido (EPS), densidad 30 kg/m³, revestido por las dos caras con fibra de vidrio, de 450 g/m² y composite (WPC), con ranuras en los laterales para permitir el paso del perfil de conexión entre paneles; resistencia térmica 2,85 m²K/W, conductividad térmica 0,035 W/(mK), factor de resistencia a la difusión del vapor de agua 716, Euroclase E de reacción al fuego, resistencia a flexión 0,603 N/mm² y módulo de elasticidad 54,16 N/mm². (material) | 1.020 | 30.00 | 30.60 |
| mt12ppe020a | m | Perfil de MDF "VALERO COMPOPLAK", de 3660x100x10 mm. (material) | 1.000 | 0.83 | 0.83 |
| mt12ppe030a | kg | Adhesivo bicomponente "VALERO COMPOPLAK". (material) | 0.700 | 9.17 | 6.42 |
| mt12ppe050a | m² | Malla de fibra de vidrio "VALERO COMPOPLAK". (material) | 0.350 | 3.00 | 1.05 |
| mt12ppe100 | Ud | Material auxiliar (varillas roscadas, tuercas, arandelas y abrazadera de cuelgue), para la fijación del panel. (material) | 4.000 | 1.25 | 5.00 |
| mo011 | h | Oficial 1ª montador. (mano de obra) | 0.309 | 17.82 | 5.51 |
| mo080 | h | Ayudante montador. (mano de obra) | 0.309 | 16.13 | 4.98 |
| mo047 | h | Oficial 1ª montador de estructura metálica. (mano de obra) | 0.742 | 18.10 | 13.43 |
| mo094 | h | Ayudante montador de estructura metálica. (mano de obra) | 0.742 | 16.94 | 12.57 |
| % | % | Costes directos complementarios | 2 % | 97.60 | 1.95 |
|  |  | Costes directos |  |  | 99.55 |
