# Estructura de hormigón armado

- Propiedad del archivo: CYPE INGENIEROS, S.A.
- Formato: FIEBDC-3/2002
- Divisa: EUR
- Costes indirectos: 3.00 %
- IVA: 21.00 %

**EHL020** m² Estructura de hormigón armado, realizada con hormigón HA-25/B/20/IIa fabricado en central, y vertido con cubilote, volumen total de hormigón 0,267 m³/m², y acero UNE-EN 10080 B 500 S, con una cuantía total de 26 kg/m²; losa maciza, horizontal, de canto 24 cm, con montaje y desmontaje de sistema de encofrado continuo, con acabado tipo industrial para revestir, formado por superficie encofrante de tableros de madera tratada, reforzados con varillas y perfiles, estructura soporte horizontal de sopandas metálicas y accesorios de montaje y estructura soporte vertical de puntales metálicos; pilares con altura libre de hasta 3 m y 30x30 cm de sección media.
Formación de estructura de hormigón armado, realizada con hormigón HA-25/B/20/IIa fabricado en central, y vertido con cubilote, con un volumen total de hormigón en losa y pilares de 0,267 m³/m², y acero UNE-EN 10080 B 500 S, con una cuantía total de 26 kg/m², compuesta de los siguientes elementos: LOSA MACIZA: horizontal, canto 24 cm, con montaje y desmontaje de sistema de encofrado continuo, con acabado tipo industrial para revestir, formado por: superficie encofrante de tableros de madera tratada, reforzados con varillas y perfiles, amortizables en 25 usos; estructura soporte horizontal de sopandas metálicas y accesorios de montaje, amortizables en 150 usos y estructura soporte vertical de puntales metálicos, amortizables en 150 usos, incluso p/p de refuerzo de huecos y zunchos perimetrales de planta y huecos, elaboración de la ferralla (corte, doblado y conformado de elementos) en taller industrial y montaje en el lugar definitivo de su colocación en obra, y agente filmógeno para curado de hormigones y morteros; PILARES: con altura libre de hasta 3 m y 30x30 cm de sección media, incluso p/p de elaboración de la ferralla (corte, doblado y conformado de elementos) en taller industrial y montaje en el lugar definitivo de su colocación en obra, montaje y desmontaje del sistema de encofrado de chapas metálicas reutilizables, y curado del hormigón.
Incluye: PILARES: Replanteo. Colocación de las armaduras con separadores homologados. Montaje del sistema de encofrado. Vertido y compactación del hormigón. Desmontaje del sistema de encofrado. Curado del hormigón. Reparación de defectos superficiales. LOSA MACIZA: Replanteo del sistema de encofrado. Montaje del sistema de encofrado. Replanteo de la geometría de la planta sobre el encofrado. Colocación de armaduras con separadores homologados. Vertido y compactación del hormigón. Regleado y nivelación de la capa de compresión. Curado del hormigón. Desmontaje del sistema de encofrado. Reparación de defectos superficiales.
Criterio de medición de proyecto: Superficie medida en verdadera magnitud desde las caras exteriores de los zunchos del perímetro, según documentación gráfica de Proyecto, deduciendo los huecos de superficie mayor de 6 m².
Criterio de medición de obra: Se medirá, en verdadera magnitud, desde las caras exteriores de los zunchos del perímetro, la superficie realmente ejecutada según especificaciones de Proyecto, deduciendo los huecos de superficie mayor de 6 m².

| Código | Ud | Descripción | Rendimiento | Precio | Importe |
|---|---|---|---|---|---|
| mt07aco020b | Ud | Separador homologado para pilares. (material) | 0.500 | 0.06 | 0.03 |
| mt08eup010a | m² | Chapa metálica de 50x50 cm, para encofrado de pilares de hormigón armado de sección rectangular o cuadrada, de hasta 3 m de altura, incluso p/p de accesorios de montaje. (material) | 0.007 | 48.00 | 0.34 |
| mt08eft030a | m² | Tablero de madera tratada, de 22 mm de espesor, reforzado con varillas y perfiles. (material) | 0.044 | 37.50 | 1.65 |
| mt08eva030 | m² | Estructura soporte para encofrado recuperable, compuesta de: sopandas metálicas y accesorios de montaje. (material) | 0.007 | 85.00 | 0.60 |
| mt50spa081a | Ud | Puntal metálico telescópico, de hasta 3 m de altura. (material) | 0.029 | 13.37 | 0.39 |
| mt08cim030b | m³ | Madera de pino. (material) | 0.003 | 238.16 | 0.71 |
| mt08var060 | kg | Puntas de acero de 20x100 mm. (material) | 0.040 | 7.00 | 0.28 |
| mt08dba010b | l | Agente desmoldeante, a base de aceites especiales, emulsionable en agua para encofrados metálicos, fenólicos o de madera. (material) | 0.041 | 1.98 | 0.08 |
| mt07aco020i | Ud | Separador homologado para losas macizas. (material) | 3.000 | 0.08 | 0.24 |
| mt07aco010c | kg | Ferralla elaborada en taller industrial con acero en barras corrugadas, UNE-EN 10080 B 500 S, de varios diámetros. (material) | 26.000 | 0.81 | 21.06 |
| mt08var050 | kg | Alambre galvanizado para atar, de 1,30 mm de diámetro. (material) | 0.277 | 1.10 | 0.30 |
| mt10haf010nga | m³ | Hormigón HA-25/B/20/IIa, fabricado en central. (material) | 0.280 | 76.88 | 21.53 |
| mt08cur020a | l | Agente filmógeno para curado de hormigones y morteros. (material) | 0.150 | 1.94 | 0.29 |
| mo044 | h | Oficial 1ª encofrador. (mano de obra) | 0.775 | 18.42 | 14.28 |
| mo091 | h | Ayudante encofrador. (mano de obra) | 0.797 | 17.25 | 13.75 |
| mo043 | h | Oficial 1ª ferrallista. (mano de obra) | 0.355 | 18.42 | 6.54 |
| mo090 | h | Ayudante ferrallista. (mano de obra) | 0.303 | 17.25 | 5.23 |
| mo045 | h | Oficial 1ª estructurista, en trabajos de puesta en obra del hormigón. (mano de obra) | 0.077 | 18.42 | 1.42 |
| mo092 | h | Ayudante estructurista, en trabajos de puesta en obra del hormigón. (mano de obra) | 0.316 | 17.25 | 5.45 |
| % | % | Costes directos complementarios | 2 % | 94.17 | 1.88 |
|  |  | Costes directos |  |  | 96.05 |
