# Forjado tradicional con un intereje de 50 cm

- Propiedad del archivo: CYPE INGENIEROS, S.A.
- Formato: FIEBDC-3/2002
- Divisa: EUR
- Costes indirectos: 3.00 %
- IVA: 21.00 %

**EMF060** m² Forjado tradicional con un intereje de 50 cm, compuesto por viguetas de madera aserrada de abeto (Abies alba), de 10x20 a 15x25 cm de sección y hasta 6 m de longitud, calidad estructural S10, clase resistente C24, protección de la madera con clase de penetración NP2, trabajada en taller, entrevigado con tableros cerámicos huecos machihembrados, para revestir, 50x20x3 cm; y malla electrosoldada ME 20x20 Ø 5-5 B 500 T 6x2,20 UNE-EN 10080, en capa de compresión de 4 cm de espesor de hormigón ligero HLE-25/F/8/IIa, serie Ultra Series Ligero "LAFARGE", densidad 1800 kg/m³, (cantidad mínima de cemento 275 kg/m³), fabricado en central.
Formación de forjado tradicional con un intereje de 50 cm, compuesto por viguetas de madera aserrada de abeto (Abies alba), acabado cepillado, de 10x20 a 15x25 cm de sección y hasta 6 m de longitud, para aplicaciones estructurales, calidad estructural S10 según DIN 4074, clase resistente C24 según UNE-EN 338 y UNE-EN 1912 y protección frente a agentes bióticos que se corresponde con la clase de penetración NP2 (3 mm en las caras laterales de la albura) según UNE-EN 351-1; entrevigado con tableros cerámicos huecos machihembrados, para revestir, 50x20x3 cm; y malla electrosoldada ME 20x20 Ø 5-5 B 500 T 6x2,20 UNE-EN 10080, en capa de compresión de 4 cm de espesor de hormigón ligero HLE-25/F/8/IIa, serie Ultra Series Ligero "LAFARGE", densidad 1800 kg/m³, (cantidad mínima de cemento 275 kg/m³), fabricado en central. Incluso p/p de apuntalamiento y desapuntalamiento de las viguetas, separadores, elementos de atado de viguetas, zunchos perimetrales de planta y huecos, y curado del hormigón.
Incluye: Preparación del perímetro de apoyo de las viguetas. Replanteo y colocación en seco de las viguetas. Apuntalamiento. Empalme de viguetas en apoyos y anclajes. Disposición de listones adosados a las viguetas constituyendo las aristas de apoyo del entrevigado. Formación del entrevigado. Colocación de la malla electrosoldada. Vertido y compactación del hormigón. Regleado y nivelación de la capa de compresión. Curado del hormigón. Desapuntalamiento. Reparación de defectos superficiales.
Criterio de medición de proyecto: Superficie medida en verdadera magnitud desde las caras exteriores de los zunchos del perímetro, según documentación gráfica de Proyecto, deduciendo los huecos de superficie mayor de 6 m².
Criterio de medición de obra: Se medirá, en verdadera magnitud, desde las caras exteriores de los zunchos del perímetro, la superficie realmente ejecutada según especificaciones de Proyecto, deduciendo los huecos de superficie mayor de 6 m². Se consideran incluidos todos los elementos integrantes del forjado señalados en los planos y detalles del Proyecto.

| Código | Ud | Descripción | Rendimiento | Precio | Importe |
|---|---|---|---|---|---|
| mt50spa052b | m | Tablón de madera de pino, de 20x7,2 cm. (material) | 0.040 | 4.39 | 0.18 |
| mt50spa101 | kg | Clavos de acero. (material) | 0.045 | 1.30 | 0.06 |
| mt50spa081a | Ud | Puntal metálico telescópico, de hasta 3 m de altura. (material) | 0.013 | 13.37 | 0.17 |
| mt04lvg020a | Ud | Tablero cerámico hueco machihembrado, para revestir, 50x20x3 cm, según UNE 67041. (material) | 10.000 | 1.22 | 12.20 |
| mt07mee018fd | m³ | Madera aserrada de abeto (Abies alba) con acabado cepillado, para vigueta de 10x20 a 15x25 cm de sección y hasta 6 m de longitud, para aplicaciones estructurales, calidad estructural S10 según DIN 4074, clase resistente C24 según UNE-EN 338 y UNE-EN 1912 y protección frente a agentes bióticos que se corresponde con la clase de penetración NP2 (3 mm en las caras laterales de la albura) según UNE-EN 351-1, trabajada en taller. (material) | 0.075 | 449.83 | 33.74 |
| mt07aco020o | Ud | Separador homologado para malla electrosoldada. (material) | 2.000 | 0.08 | 0.16 |
| mt07ame010d | m² | Malla electrosoldada ME 20x20 Ø 5-5 B 500 T 6x2,20 UNE-EN 10080. (material) | 1.100 | 1.35 | 1.49 |
| mt10hal100b | m³ | Hormigón ligero estructural HLE-25/F/8/IIa, serie Ultra Series Ligero "LAFARGE", de 1800 kg/m³ de densidad, cantidad mínima de cemento 275 kg/m³, fabricado en central. (material) | 0.149 | 206.21 | 30.73 |
| mo048 | h | Oficial 1ª montador de estructura de madera. (mano de obra) | 0.593 | 18.42 | 10.92 |
| mo095 | h | Ayudante montador de estructura de madera. (mano de obra) | 0.593 | 17.25 | 10.23 |
| mo042 | h | Oficial 1ª estructurista. (mano de obra) | 1.457 | 18.42 | 26.84 |
| mo089 | h | Ayudante estructurista. (mano de obra) | 1.457 | 17.25 | 25.13 |
| mo113 | h | Peón ordinario construcción. (mano de obra) | 0.188 | 16.16 | 3.04 |
| mo112 | h | Peón especializado construcción. (mano de obra) | 0.188 | 16.50 | 3.10 |
| % | % | Costes directos complementarios | 2 % | 157.99 | 3.16 |
|  |  | Costes directos |  |  | 161.15 |
