# Refuerzo de forjado de viguetas de madera

- Propiedad del archivo: CYPE INGENIEROS, S.A.
- Formato: FIEBDC-3/2002
- Divisa: EUR
- Costes indirectos: 3.00 %
- IVA: 21.00 %

**EMZ310** m² Refuerzo de forjado de viguetas de madera, mediante la disposición en taladros de 5 conectores por m² de forjado, formados por tornillos de acero galvanizado (calidad 6.8 según UNE-EN ISO 898-1), con cabeza hexagonal, de 12 mm de diámetro y 100 mm de longitud, fijados a las vigas con resina epoxi-acrilato, libre de estireno; y 15 conectores por m² de forjado, formados por tornillos de acero galvanizado (calidad 6.8 según UNE-EN ISO 898-1), con cabeza hexagonal, de 10 mm de diámetro y 80 mm de longitud, fijados a las viguetas con resina epoxi-acrilato, libre de estireno; colocación de malla electrosoldada ME 20x20 Ø 5-5 B 500 T 6x2,20 UNE-EN 10080 y vertido de capa de compresión de 5 cm de espesor de hormigón ligero HLE-25/F/8/IIa, serie Ultra Series Ligero "LAFARGE", densidad 1800 kg/m³, (cantidad mínima de cemento 275 kg/m³), fabricado en central, y vertido con cubilote.
Refuerzo de forjado de viguetas de madera, mediante la disposición en taladros de 5 conectores por m² de forjado, formados por tornillos de acero galvanizado (calidad 6.8 según UNE-EN ISO 898-1), de 12 mm de diámetro y 100 mm de longitud, con cabeza hexagonal, rosca métrica total, tuercas y arandelas, fijados a las vigas con resina epoxi-acrilato, libre de estireno; y 15 conectores por m² de forjado, formados por tornillos de acero galvanizado (calidad 6.8 según UNE-EN ISO 898-1), de 10 mm de diámetro y 80 mm de longitud, con cabeza hexagonal, rosca métrica total, tuercas y arandelas, fijados a las viguetas con resina epoxi-acrilato, libre de estireno; colocación de malla electrosoldada ME 20x20 Ø 5-5 B 500 T 6x2,20 UNE-EN 10080 y vertido de capa de compresión de 5 cm de espesor de hormigón ligero HLE-25/F/8/IIa, serie Ultra Series Ligero "LAFARGE", densidad 1800 kg/m³, (cantidad mínima de cemento 275 kg/m³), fabricado en central, y vertido con cubilote. Incluso p/p de replanteo, realización de taladros en la madera, limpieza de la cara superior del forjado, montaje y desmontaje del sistema de encofrado y curado del hormigón.
Incluye: Replanteo del sistema de encofrado. Montaje del sistema de encofrado. Limpieza y saneado de las vigas y viguetas. Replanteo y realización de los taladros en vigas y viguetas. Limpieza de los taladros. Preparación del cartucho. Aplicación de la resina en los taladros. Colocación de los conectores en los taladros. Colocación de la malla electrosoldada con separadores homologados. Vertido y compactación del hormigón. Regleado y nivelación de la capa de compresión. Curado del hormigón. Desmontaje del sistema de encofrado. Reparación de defectos superficiales. Limpieza de los restos generados.
Criterio de medición de proyecto: Superficie medida según documentación gráfica de Proyecto.
Criterio de medición de obra: Se medirá la superficie realmente ejecutada según especificaciones de Proyecto.

| Código | Ud | Descripción | Rendimiento | Precio | Importe |
|---|---|---|---|---|---|
| mt08efu010b | m² | Sistema de encofrado continuo para forjado unidireccional de hormigón armado, entre 3 y 4 m de altura libre de planta, compuesto de: puntales, sopandas metálicas y superficie encofrante de madera tratada reforzada con varillas y perfiles. (material) | 1.000 | 9.05 | 9.05 |
| mt26reh100e | Ud | Cartucho de resina epoxi-acrilato, libre de estireno, de dos componentes, con dosificador y boquilla de mezcla automática, de 825 ml, para anclajes estructurales verticales y horizontales. (material) | 0.180 | 14.19 | 2.55 |
| mt07rem020er | Ud | Tornillo de acero galvanizado calidad 6.8 según UNE-EN ISO 898-1, tipo M-12, de cabeza hexagonal y rosca métrica total según DIN 931 y UNE-EN ISO 4014, de 12 mm de diámetro y 100 mm de longitud, con tuerca y arandela, para su utilización, fijados con resina, como conectores en vigas y viguetas de madera. (material) | 5.000 | 0.34 | 1.70 |
| mt07rem020dp | Ud | Tornillo de acero galvanizado calidad 6.8 según UNE-EN ISO 898-1, tipo M-10, de cabeza hexagonal y rosca métrica total según DIN 931 y UNE-EN ISO 4014, de 10 mm de diámetro y 80 mm de longitud, con tuerca y arandela, para su utilización, fijados con resina, como conectores en vigas y viguetas de madera. (material) | 15.000 | 0.19 | 2.85 |
| mt07ame010d | m² | Malla electrosoldada ME 20x20 Ø 5-5 B 500 T 6x2,20 UNE-EN 10080. (material) | 1.100 | 1.35 | 1.49 |
| mt10hal100b | m³ | Hormigón ligero estructural HLE-25/F/8/IIa, serie Ultra Series Ligero "LAFARGE", de 1800 kg/m³ de densidad, cantidad mínima de cemento 275 kg/m³, fabricado en central. (material) | 0.053 | 206.21 | 10.93 |
| mo020 | h | Oficial 1ª construcción. (mano de obra) | 1.322 | 17.54 | 23.19 |
| mo077 | h | Ayudante construcción. (mano de obra) | 1.322 | 16.43 | 21.72 |
| % | % | Costes directos complementarios | 2 % | 73.48 | 1.47 |
|  |  | Costes directos |  |  | 74.95 |
