# Lucernario transitable de baldosas de vidrio moldeado liso, incoloro, 190x190x80 mm, para tráfico peatonal

- Propiedad del archivo: CYPE INGENIEROS, S.A.
- Formato: FIEBDC-3/2002
- Divisa: EUR
- Costes indirectos: 3.00 %
- IVA: 21.00 %

**QLH010** m² Lucernario transitable de baldosas de vidrio moldeado liso, incoloro, 190x190x80 mm, para tráfico peatonal.
Formación de lucernario transitable constituido por baldosas de vidrio moldeado liso, incoloro, 190x190x80 mm, para tráfico peatonal, con juntas perimetrales y juntas entre piezas realizadas con hormigón HA-30/AC-E1/12/IIa, Agilia Horizontal "LAFARGE", fabricado en central, y vertido con bomba, y acero UNE-EN 10080 B 500 S, con una cuantía aproximada de 13 kg/m² como armadura inferior y superior. Incluso p/p de montaje y desmontaje del sistema de encofrado, bandas perimetrales para juntas de dilatación y antideslizamiento, curado del hormigón y sellado de juntas perimetrales con silicona. Totalmente acabado.
Incluye: Trazado en el canto del forjado del nivel del lucernario. Montaje del sistema de encofrado. Replanteo y trazado de las juntas. Colocación de las bandas perimetrales. Colocación de las baldosas de vidrio. Colocación de las armaduras con separadores homologados. Humectación del encofrado. Vertido del hormigón. Curado del hormigón. Sellado de las juntas perimetrales. Desmontaje del sistema de encofrado.
Criterio de medición de proyecto: Superficie medida según documentación gráfica de Proyecto.
Criterio de medición de obra: Se medirá la superficie realmente ejecutada según especificaciones de Proyecto.

| Código | Ud | Descripción | Rendimiento | Precio | Importe |
|---|---|---|---|---|---|
| mt21vmp010e | Ud | Baldosa de vidrio moldeado liso, incoloro, 190x190x80 mm, para suelos con tráfico peatonal. (material) | 21.000 | 9.07 | 190.47 |
| mt10hal010ne | m³ | Hormigón HA-30/AC-E1/12/IIa, Agilia Horizontal "LAFARGE", fabricado en central. (material) | 0.019 | 113.17 | 2.15 |
| mt07aco010g | kg | Acero en barras corrugadas, UNE-EN 10080 B 500 S, suministrado en obra en barras sin elaborar, de varios diámetros. (material) | 13.000 | 0.62 | 8.06 |
| mt07aco020c | Ud | Separador homologado para vigas. (material) | 4.000 | 0.08 | 0.32 |
| mt50spa052b | m | Tablón de madera de pino, de 20x7,2 cm. (material) | 0.020 | 4.39 | 0.09 |
| mt50spa101 | kg | Clavos de acero. (material) | 0.030 | 1.30 | 0.04 |
| mt50spa081a | Ud | Puntal metálico telescópico, de hasta 3 m de altura. (material) | 0.013 | 13.37 | 0.17 |
| mt15sja025c | Ud | Cartucho de silicona acética monocomponente, antimoho, color transparente, de 310 ml. (material) | 0.500 | 6.03 | 3.02 |
| mt21vva022b | Ud | Material auxiliar para la colocación de baldosas de vidrio moldeado. (material) | 1.000 | 0.95 | 0.95 |
| mq06bhe010 | h | Camión bomba estacionado en obra, para bombeo de hormigón. Incluso p/p de desplazamiento. (maquinaria) | 0.001 | 170.00 | 0.17 |
| mo020 | h | Oficial 1ª construcción. (mano de obra) | 2.170 | 17.54 | 38.06 |
| mo113 | h | Peón ordinario construcción. (mano de obra) | 1.721 | 16.16 | 27.81 |
| % | % | Costes directos complementarios | 2 % | 271.31 | 5.43 |
|  |  | Costes directos |  |  | 276.74 |
